# Sistema centralitzat de control Pack RadianT365

- Propietat de l'arxiu: CYPE INGENIEROS, S.A.
- Format: FIEBDC-3/2002
- Divisa: EUR
- Costos indirectes: 3.00 %
- IVA: 21.00 %

## I Instal·lacions

### IB Sistemes de climatització

#### IBZ Sistema Airzone

**IBZ008** U Sistema centralitzat de control Pack RadianT365.
Sistema de control de 2 zones en instal·lacions de calefacció i refrigeració per terra radiant, Pack RadianT365 AZRA6PBL C N VALC2 "AIRZONE", format per una central de sistema AZRA6RADIANT amb control de fins a 8 zones de manera independent i algorisme de control anticondensació, un mòdul de control d'elements radiants AZRA6CM1VALC amb comunicacions mitjançant bus d'expansió del sistema, alimentació externa (font inclosa), muntatge en carril DIN, i amb les següents funcionalitats: control d'un màxim de 8 zones i 20 capçals termostàtics cablejats mitjançant relés de 10 A a 230 Vca, control de l'equip de producció mitjançant dos relés de 10 A a 230 Vca, amb una entrada analògica per a la sonda de temperatura d'impulsió, un termòstat principal Blueface AZRA6BLUEFACECB amb pantalla tàctil capacitiva de 3,5" a color, d'acer i vidre, connexió per cable, muntatge en superfície, color blanc, amb lectura de temperatura ambient i humitat relativa de zona, funció Eco-Adapt (selecció del nivell d'eficiència energètica del sistema), un termòstat per a la resta de zones Lite AZRA6LITECN amb pantalla de led, botons tàctils capacitius, d'acer i vidre, muntatge en superfície, per a control de l'encesa i apagat de la zona, control de la temperatura de consigna, en passos d'1°C/2°F i lectura de la temperatura ambient i de la humitat relativa de zona, amb connexió per cable, color negre, cable elèctric AZX6CABLEBUS10, amb conductor de coure electrolític recouit sense estanyar, de 2x0,5+2x0,22 mm² de secció i aïllament de PVC/A, capçals termostàtics.
Inclou: Replanteig. Col·locació i fixació de la central del sistema. Col·locació i fixació dels accessoris. Estesa i fixació del tub de protecció del cablejat. Estesa del cablejat. Connexionat elèctric.
Criteri d'amidament de projecte: Nombre d'unitats previstes, segons documentació gràfica de Projecte.
Criteri de mesura d'obra: Es mesurarà el nombre d'unitats realment executades segons especificacions de Projecte.

| Codi | Ut | Descripció | Rendiment | Preu | Import |
|---|---|---|---|---|---|
| mt42air400ak | U | Sistema de control de 2 zones en instal·lacions de calefacció i refrigeració per terra radiant, Pack RadianT365 AZRA6PBL C N VALC2 "AIRZONE", format per una central de sistema AZRA6RADIANT amb control de fins a 8 zones de manera independent i algorisme de control anticondensació, un mòdul de control d'elements radiants AZRA6CM1VALC amb comunicacions mitjançant bus d'expansió del sistema, alimentació externa (font inclosa), muntatge en carril DIN, i amb les següents funcionalitats: control d'un màxim de 8 zones i 20 capçals termostàtics cablejats mitjançant relés de 10 A a 230 Vca, control de l'equip de producció mitjançant dos relés de 10 A a 230 Vca, amb una entrada analògica per a la sonda de temperatura d'impulsió, un termòstat principal Blueface AZRA6BLUEFACECB amb pantalla tàctil capacitiva de 3,5" a color, d'acer i vidre, connexió per cable, muntatge en superfície, color blanc, amb lectura de temperatura ambient i humitat relativa de zona, funció Eco-Adapt (selecció del nivell d'eficiència energètica del sistema), un termòstat per a la resta de zones Lite AZRA6LITECN amb pantalla de led, botons tàctils capacitius, d'acer i vidre, muntatge en superfície, per a control de l'encesa i apagat de la zona, control de la temperatura de consigna, en passos d'1°C/2°F i lectura de la temperatura ambient i de la humitat relativa de zona, amb connexió per cable, color negre, cable elèctric AZX6CABLEBUS10, amb conductor de coure electrolític recouit sense estanyar, de 2x0,5+2x0,22 mm² de secció i aïllament de PVC/A. (material) | 1.000 | 542.00 | 542.00 |
| mo005 | h | Oficial 1ª instal·lador de climatització. (mà d'obra) | 0.259 | 29.34 | 7.60 |
| mo104 | h | Ajudant instal·lador de climatització. (mà d'obra) | 0.207 | 25.25 | 5.23 |
| % | % | Costos directes complementaris | 2 % | 554.83 | 11.10 |
|  |  | Costos directes |  |  | 565.93 |
