# Xarxa de conductes flexibles de distribució d'aire per climatització

- Propietat de l'arxiu: CYPE INGENIEROS, S.A.
- Format: FIEBDC-3/2002
- Divisa: EUR
- Costos indirectes: 3.00 %
- IVA: 21.00 %

## I Instal·lacions

### IC Calefacció, climatització i A.C.S.

#### ICR Sistemes de conducció d'aire

**ICR025** m Xarxa de conductes flexibles de distribució d'aire per climatització, constituïda per tub flexible de 406 mm de diàmetre, format per un complex de polièster i alumini amb reforç de filferro tractat contra l'oxidació en forma d'espiral helicoïdal. Inclús cinta d'alumini i elements de fixació amb una separació màxima de 1,50 m.
Xarxa de conductes flexibles de distribució d'aire per climatització, constituïda per tub flexible de 406 mm de diàmetre, format per un complex de polièster i alumini amb reforç de filferro tractat contra l'oxidació en forma d'espiral helicoïdal. Inclús cinta d'alumini i elements de fixació amb una separació màxima de 1,50 m.
Inclou: Replanteig del recorregut del conducte i de la situació dels elements de subjecció. Presentació de tubs flexibles per a conducció d'aire. Col·locació i fixació de tubs flexibles per a conducció d'aire. Comprovació del seu correcte funcionament.
Criteri d'amidament de projecte: Longitud mesurada segons documentació gràfica de Projecte.
Criteri de mesura d'obra: Es mesurarà la longitud realment executada segons especificacions de Projecte.

| Codi | Ut | Descripció | Rendiment | Preu | Import |
|---|---|---|---|---|---|
| mt42con130t | m | Tub flexible de 406 mm de diàmetre, format per un complex de polièster i alumini amb reforç de filferro tractat contra l'oxidació en forma d'espiral helicoïdal; per a conducció d'aire en instal·lacions de climatització. (material) | 1.050 | 5.63 | 5.91 |
| mt42con020 | m | Cinta autoadhesiva d'alumini, de 50 micres d'espessor i 65 mm d'amplada, a base de resines acríliques, pel segellat i fixació de l'aïllament. (material) | 1.403 | 0.19 | 0.27 |
| mt42con135 | U | Brida i suport per a fixació de tubs flexibles per a conducció d'aire en instal·lacions de climatització. (material) | 0.700 | 1.50 | 1.05 |
| mo005 | h | Oficial 1ª instal·lador de climatització. (mà d'obra) | 0.255 | 25.32 | 6.46 |
| mo104 | h | Ajudant instal·lador de climatització. (mà d'obra) | 0.255 | 21.72 | 5.54 |
| % | % | Costos directes complementaris | 2 % | 19.23 | 0.38 |
|  |  | Costos directes |  |  | 19.61 |
