# Comporta amb funció bypass, per a regulació de cabal

- Propietat de l'arxiu: CYPE INGENIEROS, S.A.
- Format: FIEBDC-3/2002
- Divisa: EUR
- Costos indirectes: 3.00 %
- IVA: 21.00 %

## I Instal·lacions

### IB Sistemes de climatització

#### IBZ Sistema Airzone

**IBZ025** U Comporta amb funció bypass, per a regulació de cabal.
Comporta rectangular de sobrepressió, amb funció bypass, per a sortida no conduïda cap al retorn i un cabal de 1400 m³/h, cos d'alumini, 400x200 mm, BYRE040020 "AIRZONE", amb aïllament tèrmic d'escuma de cautxú, papallona d'alumini i vareta i contrapès d'acer zincat.
Inclou: Replanteig. Col·locació i fixació.
Criteri d'amidament de projecte: Nombre d'unitats previstes, segons documentació gràfica de Projecte.
Criteri de mesura d'obra: Es mesurarà el nombre d'unitats realment executades segons especificacions de Projecte.

| Codi | Ut | Descripció | Rendiment | Preu | Import |
|---|---|---|---|---|---|
| mt42air810c | U | Comporta rectangular de sobrepressió, amb funció bypass, per a sortida no conduïda cap al retorn i un cabal de 1400 m³/h, cos d'alumini, 400x200 mm, BYRE040020 "AIRZONE", amb aïllament tèrmic d'escuma de cautxú, papallona d'alumini i vareta i contrapès d'acer zincat. (material) | 1.000 | 48.00 | 48.00 |
| mo005 | h | Oficial 1ª instal·lador de climatització. (mà d'obra) | 0.252 | 29.34 | 7.39 |
| mo104 | h | Ajudant instal·lador de climatització. (mà d'obra) | 0.202 | 25.25 | 5.10 |
| % | % | Costos directes complementaris | 2 % | 60.49 | 1.21 |
|  |  | Costos directes |  |  | 61.70 |
