# Termòstat de zona

- Propietat de l'arxiu: CYPE Ingenieros S.A.
- Format: FIEBDC-3/2016
- Programa: Generador de preus de la construcció. CYPE Ingenieros, S.A.
- Data: 30/09/2024
- Divisa: EUR
- Costos indirectes: 3 %
- IVA: 21 %

## I Instal·lacions

### IB Sistemes de climatització

#### IBZ Sistema Airzone

**IBZ005** U Termòstat de zona.
Interfície de control d'usuari, Lite AZCE6LITECN "AIRZONE", pantalla de led, amb botons tàctils capacitius, d'acer i vidre, connexió per cable, muntatge en superfície, color negre, per a control de l'encesa i apagat de la zona, control de la temperatura de consigna, en passos d'1°C/2°F i lectura de la temperatura ambient i de la humitat relativa de zona.
Inclou: Replanteig. Col·locació i fixació. Connexionat.
Criteri d'amidament de projecte: Nombre d'unitats previstes, segons documentació gràfica de Projecte.
Criteri de mesura d'obra: Es mesurarà el nombre d'unitats realment executades segons especificacions de Projecte.

| Codi | Ut | Descripció | Rendiment | Preu | Import |
|---|---|---|---|---|---|
| mt42air652ab | U | Interfície de control d'usuari, Lite AZCE6LITECN "AIRZONE", pantalla de led, amb botons tàctils capacitius, d'acer i vidre, connexió per cable, muntatge en superfície, color negre, per a control de l'encesa i apagat de la zona, control de la temperatura de consigna, en passos d'1°C/2°F i lectura de la temperatura ambient i de la humitat relativa de zona. (material) | 1 | 117 | 117.000 |
| mo005 | h | Oficial 1ª instal·lador de climatització. (mà d'obra) | 0.12 | 29.34 | 3.521 |
| mo104 | h | Ajudant instal·lador de climatització. (mà d'obra) | 0.096 | 25.25 | 2.424 |
| % | % | Costos directes complementaris | 2 % | 122.945 | 2.459 |
|  |  | Costos directes |  |  | 125.404 |

## Recursos

**mt42air652ab** U Interfície de control d'usuari
Dades tècniques: Cost energètic 6.791 MJ; Emissió de CO2 0.451 kg
Residus:
- embalatge: re150101 Envasos de paper i cartró. (component de residu); rendiment 0.139 kg; Codi LER 15 01 01; Massa de l'element 1 kg; Volum 0.001333 m3
- embalatge: re170203 Plàstic. (component de residu); rendiment 0.069 kg; Codi LER 17 02 03; Massa de l'element 1 kg; Volum 0.001667 m3
