# Comporta de regulació del cabal d'aire

- Propietat de l'arxiu: CYPE Ingenieros S.A.
- Format: FIEBDC-3/2016
- Programa: Generador de preus de la construcció. CYPE Ingenieros, S.A.
- Data: 09/03/2024
- Divisa: EUR
- Costos indirectes: 3 %
- IVA: 21 %

## I Instal·lacions

### IV Ventilació

#### IVM Ventilació mecànica

**IVM065** U Comporta de regulació del cabal d'aire.
Comporta rectangular per a la regulació del cabal d'aire i la pressió o per al tancament de conductes en instal·lacions de ventilació amb lamel·les acoblades en el mateix sentit, de 200x180 mm, lamel·les perfilades de xapa d'acer galvanitzat, eixos i palanques exteriors d'acer zincat, casquets de plàstic especial, accionament situat en el costat dret de la comporta. Inclús accessoris de muntatge i elements de fixació.
Inclou: Replanteig. Fixació de la comporta. Connexió al conducte. Comprovació del seu correcte funcionament.
Criteri d'amidament de projecte: Nombre d'unitats previstes, segons documentació gràfica de Projecte.
Criteri de mesura d'obra: Es mesurarà el nombre d'unitats realment executades segons especificacions de Projecte.

| Codi | Ut | Descripció | Rendiment | Preu | Import |
|---|---|---|---|---|---|
| mt42trx360ia1a | U | Comporta rectangular per a la regulació del cabal d'aire i la pressió o per al tancament de conductes en instal·lacions de ventilació amb lamel·les acoblades en el mateix sentit, de 200x180 mm, lamel·les perfilades de xapa d'acer galvanitzat, eixos i palanques exteriors d'acer zincat, casquets de plàstic especial, accionament situat en el costat dret de la comporta. (material) | 1 | 106.47 | 106.470 |
| mo005 | h | Oficial 1ª instal·lador de climatització. (mà d'obra) | 0.184 | 29.34 | 5.399 |
| mo104 | h | Ajudant instal·lador de climatització. (mà d'obra) | 0.184 | 25.25 | 4.646 |
| % | % | Costos directes complementaris | 2 % | 116.515 | 2.330 |
|  |  | Costos directes |  |  | 118.845 |

## Recursos

**mt42trx360ia1a** U Comporta rectangular per a la regulació del cabal d'aire i la pressió o per al tancament de conductes en instal·lacions
Dades tècniques: Cost energètic 6.497 MJ; Emissió de CO2 0.432 kg
Residus:
- embalatge: re150101 Envasos de paper i cartró. (component de residu); rendiment 0.133 kg; Codi LER 15 01 01; Massa de l'element 1 kg; Volum 0.001333 m3
- embalatge: re170203 Plàstic. (component de residu); rendiment 0.066 kg; Codi LER 17 02 03; Massa de l'element 1 kg; Volum 0.001667 m3
