# Reixeta d'impulsió

- Propietat de l'arxiu: CYPE INGENIEROS, S.A.
- Format: FIEBDC-3/2002
- Divisa: EUR
- Costos indirectes: 3.00 %
- IVA: 21.00 %

## I Instal·lacions

### IC Calefacció, refrigeració, climatització i A.C.S.

#### ICR Sistemes de conducció d'aire

**ICR030** U Reixeta d'impulsió.
Reixeta d'impulsió d'alumini extrudit, amb doble deflexió amb lamel·les mòbils horitzontals davanteres i verticals posteriors, amb comporta de regulació de cabal accionable manualment mitjançant palanca, de 400x100 mm, anoditzat color plata, gamma AirQ, RTHV040010AKRT "AIRZONE", fixació amb clips, muntada en paret. Inclús accessoris de muntatge i elements de fixació.
Inclou: Replanteig. Muntatge i fixació de la reixeta.
Criteri d'amidament de projecte: Nombre d'unitats previstes, segons documentació gràfica de Projecte.
Criteri de mesura d'obra: Es mesurarà el nombre d'unitats realment executades segons especificacions de Projecte.

| Codi | Ut | Descripció | Rendiment | Preu | Import |
|---|---|---|---|---|---|
| mt42air010ee | U | Reixeta d'impulsió d'alumini extrudit, amb doble deflexió amb lamel·les mòbils horitzontals davanteres i verticals posteriors, amb comporta de regulació de cabal accionable manualment mitjançant palanca, de 400x100 mm, anoditzat color plata, gamma AirQ, RTHV040010AKRT "AIRZONE", fixació amb clips. (material) | 1.000 | 36.00 | 36.00 |
| mt42air500bh | U | Travesser de xapa galvanitzada per a formació de marc de muntatge de reixetes, longitud 400 mm, L400AG "AIRZONE". (material) | 2.000 | 2.00 | 4.00 |
| mt42air500bb | U | Travesser de xapa galvanitzada per a formació de marc de muntatge de reixetes, longitud 100 mm, L100AG "AIRZONE". (material) | 2.000 | 1.00 | 2.00 |
| mo005 | h | Oficial 1ª instal·lador de climatització. (mà d'obra) | 0.246 | 29.34 | 7.22 |
| mo104 | h | Ajudant instal·lador de climatització. (mà d'obra) | 0.246 | 25.25 | 6.21 |
| % | % | Costos directes complementaris | 2 % | 55.43 | 1.11 |
|  |  | Costos directes |  |  | 56.54 |
