# Difusor

- Propietat de l'arxiu: CYPE INGENIEROS, S.A.
- Format: FIEBDC-3/2002
- Divisa: EUR
- Costos indirectes: 3.00 %
- IVA: 21.00 %

## I Instal·lacions

### IC Calefacció, refrigeració, climatització i A.C.S.

#### ICR Sistemes de conducció d'aire

**ICR040** U Difusor.
Difusor rotacional d'alumini extrudit, de 20 elements, integrat en placa quadrada de xapa d'acer galvanitzat per a sostre modular, color blanc RAL 9010, amb plènum de xapa galvanitzada per a connexió lateral a tub flexible, de 595x595x278 mm, amb aïllament acústic, gamma AirQ, DRPL20BPA "AIRZONE", per instal·lar en alçades de fins a 4 m. Inclús accessoris de muntatge i elements de fixació.
Inclou: Replanteig. Muntatge del plènum mitjançant suports de suspensió. Fixació del difusor al plènum.
Criteri d'amidament de projecte: Nombre d'unitats previstes, segons documentació gràfica de Projecte.
Criteri de mesura d'obra: Es mesurarà el nombre d'unitats realment executades segons especificacions de Projecte.

| Codi | Ut | Descripció | Rendiment | Preu | Import |
|---|---|---|---|---|---|
| mt42air120i | U | Difusor rotacional d'alumini extrudit, de 20 elements, integrat en placa quadrada de xapa d'acer galvanitzat per a sostre modular, color blanc RAL 9010, amb plènum de xapa galvanitzada per a connexió lateral a tub flexible, de 595x595x278 mm, amb aïllament acústic, gamma AirQ, DRPL20BPA "AIRZONE". (material) | 1.000 | 172.00 | 172.00 |
| mo005 | h | Oficial 1ª instal·lador de climatització. (mà d'obra) | 0.284 | 30.63 | 8.70 |
| mo104 | h | Ajudant instal·lador de climatització. (mà d'obra) | 0.284 | 26.36 | 7.49 |
| % | % | Costos directes complementaris | 2 % | 188.19 | 3.76 |
|  |  | Costos directes |  |  | 191.95 |
