# Termòstat de zona

- Propietat de l'arxiu: CYPE Ingenieros S.A.
- Format: FIEBDC-3/2016
- Programa: Generador de preus de la construcció. CYPE Ingenieros, S.A.
- Data: 04/07/2024
- Divisa: EUR
- Costos indirectes: 3 %
- IVA: 21 %

## I Instal·lacions

### IB Sistemes de climatització

#### IBZ Sistema Airzone

**IBZ005** U Termòstat de zona.
Interfície de control d'usuari, Blueface AZRA6BLUEZEROCN "AIRZONE", pantalla tàctil capacitiva de 3,5" a color, d'acer i vidre, connexió per cable, muntatge en superfície, color negre, per a control de la temperatura, del mode de funcionament i de la velocitat del ventilador en el sistema, amb lectura de temperatura ambient i humitat relativa de zona, control d'etapes de configuració (aire, radiant o combinat), funció Eco-Adapt (selecció del nivell d'eficiència energètica del sistema), funció Sleep, programacions horàries de les temperatures de zona i de mode, informació de consum, accés remot a altres zones del sistema, informació climàtica i del consum de la màquina i 6 idiomes disponibles (espanyol, anglès, francès, italià, alemany i portuguès).
Inclou: Replanteig. Col·locació i fixació. Connexionat.
Criteri d'amidament de projecte: Nombre d'unitats previstes, segons documentació gràfica de Projecte.
Criteri de mesura d'obra: Es mesurarà el nombre d'unitats realment executades segons especificacions de Projecte.

| Codi | Ut | Descripció | Rendiment | Preu | Import |
|---|---|---|---|---|---|
| mt42air650mf | U | Interfície de control d'usuari, Blueface AZRA6BLUEZEROCN "AIRZONE", pantalla tàctil capacitiva de 3,5" a color, d'acer i vidre, connexió per cable, muntatge en superfície, color negre, per a control de la temperatura, del mode de funcionament i de la velocitat del ventilador en el sistema, amb lectura de temperatura ambient i humitat relativa de zona, control d'etapes de configuració (aire, radiant o combinat), funció Eco-Adapt (selecció del nivell d'eficiència energètica del sistema), funció Sleep, programacions horàries de les temperatures de zona i de mode, informació de consum, accés remot a altres zones del sistema, informació climàtica i del consum de la màquina i 6 idiomes disponibles (espanyol, anglès, francès, italià, alemany i portuguès). (material) | 1 | 149 | 149.000 |
| mo005 | h | Oficial 1ª instal·lador de climatització. (mà d'obra) | 0.13 | 29.34 | 3.814 |
| mo104 | h | Ajudant instal·lador de climatització. (mà d'obra) | 0.104 | 25.25 | 2.626 |
| % | % | Costos directes complementaris | 2 % | 155.440 | 3.109 |
|  |  | Costos directes |  |  | 158.549 |

## Recursos

**mt42air650mf** U Interfície de control d'usuari
Dades tècniques: Cost energètic 7.683 MJ; Emissió de CO2 0.511 kg
Residus:
- embalatge: re150101 Envasos de paper i cartró. (component de residu); rendiment 0.157 kg; Codi LER 15 01 01; Massa de l'element 1 kg; Volum 0.001333 m3
- embalatge: re170203 Plàstic. (component de residu); rendiment 0.078 kg; Codi LER 17 02 03; Massa de l'element 1 kg; Volum 0.001667 m3
