# Reixeta d'impulsió

- Propietat de l'arxiu: CYPE Ingenieros S.A.
- Format: FIEBDC-3/2016
- Programa: Generador de preus de la construcció. CYPE Ingenieros, S.A.
- Data: 04/07/2024
- Divisa: EUR
- Costos indirectes: 3 %
- IVA: 21 %

## I Instal·lacions

### IC Calefacció, refrigeració, climatització i A.C.S.

#### ICR Sistemes de conducció d'aire

**ICR030** U Reixeta d'impulsió.
Reixeta d'impulsió d'alumini extrudit, amb doble deflexió amb lamel·les mòbils horitzontals davanteres i verticals posteriors, amb comporta de regulació de cabal accionable manualment mitjançant palanca, de 400x100 mm, anoditzat color plata, gamma AirQ, RTHV040010AKRT "AIRZONE", fixació amb clips, muntada en paret. Inclús accessoris de muntatge i elements de fixació.
Inclou: Replanteig. Muntatge i fixació de la reixeta.
Criteri d'amidament de projecte: Nombre d'unitats previstes, segons documentació gràfica de Projecte.
Criteri de mesura d'obra: Es mesurarà el nombre d'unitats realment executades segons especificacions de Projecte.

| Codi | Ut | Descripció | Rendiment | Preu | Import |
|---|---|---|---|---|---|
| mt42air010ee | U | Reixeta d'impulsió d'alumini extrudit, amb doble deflexió amb lamel·les mòbils horitzontals davanteres i verticals posteriors, amb comporta de regulació de cabal accionable manualment mitjançant palanca, de 400x100 mm, anoditzat color plata, gamma AirQ, RTHV040010AKRT "AIRZONE", fixació amb clips. (material) | 1 | 36 | 36.000 |
| mt42air500bh | U | Travesser de xapa galvanitzada per a formació de marc de muntatge de reixetes, longitud 400 mm, L400AG "AIRZONE". (material) | 2 | 2 | 4.000 |
| mt42air500bb | U | Travesser de xapa galvanitzada per a formació de marc de muntatge de reixetes, longitud 100 mm, L100AG "AIRZONE". (material) | 2 | 1 | 2.000 |
| mo005 | h | Oficial 1ª instal·lador de climatització. (mà d'obra) | 0.246 | 29.34 | 7.218 |
| mo104 | h | Ajudant instal·lador de climatització. (mà d'obra) | 0.246 | 25.25 | 6.212 |
| % | % | Costos directes complementaris | 2 % | 55.430 | 1.109 |
|  |  | Costos directes |  |  | 56.539 |

## Recursos

**mt42air010ee** U Reixeta d'impulsió d'alumini extrudit
Dades tècniques: Cost energètic 44.819 MJ; Emissió de CO2 3.357 kg
Residus:
- embalatge: re150101 Envasos de paper i cartró. (component de residu); rendiment 0.072 kg; Codi LER 15 01 01; Massa de l'element 1 kg; Volum 0.001333 m3

**mt42air500bh** U Travesser de xapa galvanitzada per a formació de marc de muntatge de reixetes, longitud 400 mm, L400AG "AIRZONE"
Dades tècniques: Cost energètic 4.408 MJ; Emissió de CO2 0.293 kg
Residus:
- embalatge: re150101 Envasos de paper i cartró; rendiment 0.09 kg
- embalatge: re170203 Plàstic. (component de residu); rendiment 0.045 kg; Codi LER 17 02 03; Massa de l'element 1 kg; Volum 0.001667 m3

**mt42air500bb** U Travesser de xapa galvanitzada per a formació de marc de muntatge de reixetes, longitud 100 mm, L100AG "AIRZONE"
Dades tècniques: Cost energètic 4.408 MJ; Emissió de CO2 0.293 kg
Residus:
- embalatge: re150101 Envasos de paper i cartró; rendiment 0.09 kg
- embalatge: re170203 Plàstic; rendiment 0.045 kg
