# Difusor

- Propietat de l'arxiu: CYPE Ingenieros S.A.
- Format: FIEBDC-3/2016
- Programa: Generador de preus de la construcció. CYPE Ingenieros, S.A.
- Data: 27/10/2025
- Divisa: EUR
- Costos indirectes: 3 %
- IVA: 21 %

## I Instal·lacions

### IC Calefacció, refrigeració, climatització i A.C.S.

#### ICR Sistemes de conducció d'aire

**ICR040** U Difusor.
Difusor rotacional d'alumini extrudit, de 20 elements, integrat en placa quadrada de xapa d'acer galvanitzat per a sostre modular, color blanc RAL 9010, amb plènum de xapa galvanitzada per a connexió lateral a tub flexible, de 595x595x278 mm, amb aïllament acústic, gamma AirQ, DRPL20BPA "AIRZONE", per instal·lar en alçades de fins a 4 m. Inclús accessoris de muntatge i elements de fixació.
Inclou: Replanteig. Muntatge del plènum mitjançant suports de suspensió. Fixació del difusor al plènum.
Criteri d'amidament de projecte: Nombre d'unitats previstes, segons documentació gràfica de Projecte.
Criteri de mesura d'obra: Es mesurarà el nombre d'unitats realment executades segons especificacions de Projecte.

| Codi | Ut | Descripció | Rendiment | Preu | Import |
|---|---|---|---|---|---|
| mt42air120i | U | Difusor rotacional d'alumini extrudit, de 20 elements, integrat en placa quadrada de xapa d'acer galvanitzat per a sostre modular, color blanc RAL 9010, amb plènum de xapa galvanitzada per a connexió lateral a tub flexible, de 595x595x278 mm, amb aïllament acústic, gamma AirQ, DRPL20BPA "AIRZONE". (material) | 1 | 190 | 190.000 |
| mo005 | h | Oficial 1ª instal·lador de climatització. (mà d'obra) | 0.284 | 30.63 | 8.699 |
| mo104 | h | Ajudant instal·lador de climatització. (mà d'obra) | 0.284 | 26.36 | 7.486 |
| % | % | Costos directes complementaris | 2 % | 206.185 | 4.124 |
|  |  | Costos directes |  |  | 210.309 |

## Recursos

**mt42air120i** U Difusor rotacional d'alumini extrudit
Dades tècniques: Cost energètic 8.917 MJ; Emissió de CO2 0.583 kg
Residus:
- embalatge: re150101 Envasos de paper i cartró. (component de residu); rendiment 0.18 kg; Codi LER 15 01 01; Massa de l'element 1 kg; Volum 0.001333 m3
- embalatge: re170203 Plàstic. (component de residu); rendiment 0.09 kg; Codi LER 17 02 03; Massa de l'element 1 kg; Volum 0.001667 m3
